# LV_ FKA_600_Reinraum
Leistungsbeschreibung (GAEB DA XML 3.1, DA81)
Währung: EUR
Erstellt mit: MWM-Primo 7.1.2/ GXML Toolbox V3.2 R20131217, Export GAEBDAXML (MwmMfc 77), 18.09.2014

## Zusätzlicher Text
Ausschreibungstext für DIPLING-Fensterkassetten FKA
für Bereiche mit erhöhten Hygieneanforderungen

## LV_ FKA_600_Reinraum
Datum: 18.09.2014

### 1 abgehängte Deckenverkleidung nach DIN 18168 Teil I und II und EN 13964,

**1.1 abgehängte Deckenverkleidung nach DIN 18168 Teil I und II und EN**
abgehängte Deckenverkleidung nach DIN 18168 Teil I und II und EN 13964,
bestehend aus ungelochten Metallkassetten, Format: 600 x 600mm,

Anhängehöhe: ....................

Fabrikat: DIPLING „Fenstereffekt“ oder gleichwertig

DIPLING Werk GmbH
Königsberger Straße 21
35410 Hungen
Tel. 06402 / 5258-0
Fax. 06402 / 7585

Jede einzelne Deckenplatte nach unten ausschwenkbar (Fenstereffekt),
Reinraumausführung mit überlappender Längsfuge,
ohne Einhakschlitz, gem. Detail 1.06,
einschl. Unterkonstruktion in unsichtbarer Klemm-Montage.

Unterkonstruktion:
bestehend aus einem Tragerost aus Klemmprofilen, Klemmprofilverbindern
und Kreuzverbindern; von der Rohdecke abgehängt mittels bauaufsichtlich
zugelassener Spreizdübel und Noniushängern.
Achsabstand 600mm (Klemmschiene) bzw. ca. 1250mm (Trageschiene),
Hängerabstand: max. 1200 mm

Material:
Die gesamte Unterkonstruktion in verzinkter Ausführung;
Kassetten aus 0,63mm dickem, sendzimirverzinktem, Stahlblech
(Zinkauflage 275g/m2, ca. 20µm/Seite),
Gesamtkonstruktion nach DIN 4102 nicht brennbar.

Beschichtung/Farbe:
sichtseitig mit einer weißen, hochlichtbeständigen, abwaschbaren,
Hydro-Einbrennlack-Beschichtung (Schichtdicke ca. 30-35µm),

Ausführung: DIPLING-Hellweiss – ähnlich RAL 9010
Menge: 1,000 m2

### 2 Zulage zu Deckenpositionen

**2.1 Zulage zu Deckenpositionen**
Zulage zu Deckenpositionen

Decken-/Wandanschluss gemäß Detail 6.02,
bestehend aus einem Stahl-U-Profil, Abm.: 20/36/20,
aus sendzimirverzinktem Stahlblech,
Sichtseite beschichtet wie die Deckenfläche;
einschl. Befestigung an alle umfassenden Bauteile,
Anpassen der Deckenkassetten und Festsetzen der
Anschnittplatten mit den dazugehörigen Profilfedern.
Menge: 1,000 lfdm

**2.2 Zulage zu Deckenpositionen**
Zulage zu Deckenpositionen

Decken-/Wandanschluss mit Schattenprofil
gemäß Detail 6.04, Schattenfugenbreite ca. 30mm,
bestehend aus einem Wandwinkel Abm.: 35/50,
und einem aufgesteckten Stahl-U-Profil, Abm.: 20/36/20,
jeweils aus sendzimirverzinktem Stahlblech,
Sichtseite beschichtet wie die Deckenfläche;
einschl. Befestigung an alle umfassenden Bauteile,
Anpassen der Deckenkassetten und Festsetzen der
Anschnittplatten mit den dazugehörigen Profilfedern.
Menge: 1,000 lfdm

**2.3 Zulage zu Deckenpositionen**
Zulage zu Deckenpositionen

Mehrpreis für die Ausführung der Decke in Sonderfarben
nach RAL – Farbtönen gem. Wahl des AG
Menge: 1,000 m2

### 3 Aussparung 600 x 600 mm für bauseits

**3.1 Aussparung 600 x 600 mm für bauseits**
Aussparung 600 x 600 mm für bauseits
bereitgestellte Einbauleuchten,
Fabrikat ..............., Typ ...............,
Menge: 1,000 Stck

**3.2 Aussparung 600 x 600 mm für bauseits**
Aussparung 600 x 600 mm für bauseits
bereitgestellte Lüftungsplatten,
Fabrikat ..............., Typ ...............,
Menge: 1,000 Stck

**3.4 Deckenkassette mit mittigem,**
Deckenkassette mit mittigem,
runden Ausschnitt Ø ..... mm
für bauseits bereitgestellte Einbaustrahler,
Fabrikat ................, Typ ...............,
Menge: 1,000 Stck

**3.5 Ausschnitt Ø ..... mm, rund, mittig in Kassette**
Ausschnitt Ø ..... mm, rund, mittig in Kassette
für bauseits montierte Sprinklerköpfe
Menge: 1,000 Stck
